# Anbau mit Besucherzentrum
Angebotsaufforderung (GAEB DA XML 3.3, DA83)
Projekt: 05243
Währung: EUR
Bieterkommentare zugelassen: ja
Vergabeart: Offenes Verfahren
Auftraggeber: BBR Dienstsitz Berlin, Bundesamt für Bauwesen und Raumordnung, Straße des 17. Juni 112, 10623 Berlin, D, Telefon 030-18 401 0; Vergabenummer: 500-26
Erstellt mit: GXML Toolbox V3.3 R20230829, iTWO_64 V25.0.650, 20.03.2026

## 500-26 Maler- und Lackierarbeiten DIN 18363 VE 3.3-27.2
Datum: 20.03.2026

*Hinweis: AllgemeineVorbemerkungen*
0 ALLGEMEINE VORBEMERKUNGEN

0.1 Abkürzungsverzeichnis

AG: Auftraggeber
AGH: Abgeordnetenhaus
AKS: Anlagenkennzeichnungssystem
AN: Auftragnehmer
AT: Arbeitstage
BBR: Bundesamt für Bauwesen und Raumordnung
BE: Baustelleneinrichtung
BMUV: Bundesministerium für Umwelt, Naturschutz, nukleare Sicherheit und Verbraucherschutz
BlmA: Bundesanstalt für Immobilienaufgaben
BNB: Bewertungssystem Nachhaltiges Bauen
BR: Bundesrat
BRA: Bundesrat, Anbau mit Besucherzentrum
COC: Chain of Custody (COC: Produkt-, Überwachungs- oder Handelskette)
FSC: Forest Stewardship Council (FSC: System zur Zertifizierung nachhaltiger Forstwirtschaft)
GefStoffV: Gefahrstoffverordnung
i. d. R.: in der Regel
LDL: Logistikdienstleister
LV: Leistungsverzeichnis
LVS: Lieferverkehrssteuerung/Logistik
NHN: Normalhöhennull
NU: Nachunternehmer
OÜ: Objektüberwachung
ÖPNV: Öffentlicher Personennahverkehr
PEFC: Program for the Endorsement of Forest Certification Schemes (PEFC:Zertifizierungssystem für nachhaltige Waldbewirtschaftung)
PHH: ehemaliges Preußisches Herrenhaus (Bundesrat, Bestandsgebäude)
PKMS: Projekt-Kommunikations-Management-System
SDL: Sicherheitsdienstleister
SiGeKo: Sicherheits- und Gesundheitsschutzkoordinator
VOB: Vergabe- und Vertragsordnung für Bauleistungen
WBVB: Weitere Besondere Vertragsbedingungen
WMP: Werk- und Montageplanung
ZUKO: Zugangskontrolle

Mögliche kombinierte Abrechnungseinheiten:

ma: Meter x Jahre
md: Meter x Tage
mh: Meter x Stunde
mMt: Meter x Monate
mWo: Meter x Wochen
m²d: Quadratmeter x Tage
m²Mt: Quadratmeter x Monate
m²Wo: Quadratmeter x Wochen
m³Mt: Kubikmeter x Monate
m³Wo: Kubikmeter x Wochen
Std: Stück x Tage
Sth: Stück x Stunden
StMt: Stück x Monate
StWo: Stück x Wochen
td: Tonne x Tage
tMt: Tonne x Monate

0.2 Projektbeschreibung

0.2.1 Projektbeschreibung

Bundesrat (ehemaliges Preußisches Herrenhaus)
Anschrift: Leipziger Straße 3-4, 10117 Berlin
Gemarkung: Berlin-Mitte
Bruttogeschossfläche (BGF) je Geschosse: ca. 6.300 m2

Nutzer des Gebäudes ist der Bundesrat.

Auf dem Grundstück Leipziger Straße 2 in Berlin-Mitte wird an das bestehende Bundesratsgebäude ein Anbau mit Besucherzentrum realisiert. Im Zuge der Erstellung der Baugrube des Anbaus haben sich Setzungsrisse im Bestandsgebäude des Bundesrats (ehemaliges Preußisches Herrenhaus, PHH) ausgebildet. Es erfolgte die statische Ertüchtigung des Westflügels sowie die Sanierung der Setzungsrisse.

0.2.2 Bestand

Das Gebäude und die Ehrenhof-Gartenanlage stehen unter Denkmalschutz.
Die hier ausgeschriebenen Arbeiten sind im Westflügel des ehem. PHH auszuführen. Das Gebäude ist in massiver Bauweise errichtet.
Die Obergeschosse des parlamentarischen Gebäudes sind mit hochwertigen Wandverkleidungen aus Stuckmarmor, Abhangdecken, Holztür- sowie Holzfensterrahmen mit Heizkörperverkleidung aus Echtholz-Paneelen wie auch Massivholzparkettfußböden mit kerngeräucherter Eiche ausgebaut, auf welche in jeder Phase der Bauausführung besondere Rücksicht genommen werden muss.

0.2.3 Ausführung

Die Sanierungsmaßnahme wird im laufenden unterbrechungsfreien Betrieb des Bundesrates durchgeführt. Nachdem die aufgetretenen Schäden in den Obergeschossen des Westflügels stabilisiert wurden, werden nun die Wandverkleidungen aus Stuckmarmor ergänzt bzw. erneuert, Abhangdecken ergänzt bzw. neu erstellt, die Echtholz-Verkleidungen an Fenster Fassaden, Türen und in hochwertigeren Tagungsräumen wieder eingebaut. Das Massivholzparkett wird in Fluren und Räumen ergänzt, erneuert oder ausgetauscht.

0.3 Parallel laufende Baumaßnahmen

BMUV - Erweiterungsbau:

Seit dem IV. Quartal 2022 erfolgt die Erweiterungsbaumaßnahme BMUV auf dem Grundstück zwischen Erna-Berger-Straße und Niederkirchnerstraße. Mit dem Start der BMUV-Maßnahme wird die gesamte Baustelleneinrichtung neu aufgestellt und die Zuwegung innerhalb mehrerer BE-Phasen reorganisiert. Die Materialcontainer werden im westlichen Teil des Südgartens auf dem Grundstück des Bundesrates und die Mannschaftscontainer auf dem Flurstück 33 an der Niederkirchnerstraße neu aufgestellt. Dies bedeutet eine Entfernung von max. 200 m der Mannschaftscontainer zur Baustelle BRA.

Der Entsorgungshof befindet sich derzeit im Bereich der Erna-Berger-Straße. Die Zuwegung erfolgt gemäß der Baustelleneinrichtungspläne hauptsächlich über das Baugrundstück des BMUV-Projektes aus Richtung Niederkirchnerstraße. Die Zufahrt befindet sich in der Niederkirchnerstraße und verläuft in nördlicher Richtung bis zur Erna-Berger-Straße auf dem Grundstück des BMUV.

BU - Bauunterhalt

Es werden zeitgleich zu der hier aufgeführten Baumaßnahme außerdem noch Maßnahmen im Bauunterhalt ausgeführt. An den Hoffassaden werden die Holzfenster instandgesetzt, Die Hofffassaden verputzt und es erfolgen diverse kleinere Maßnahmen

0.4 Schnittstelle zu anderen Gewerken

Wärend der Maßnahme werden die Gewerke Tischlerarbeiten und Putzarbeiten (Stucco Lustro) zeitgleich beschäftigt sein. Des Weiteren werden Malerarbeiten und Parkettarbeiten nachfolgen.

0.5 Baulogistikhandbuch

Das Baulogistikhandbuch liegt den Vergabeunterlagen als Anlage bei. Es wird Vertragsbestandteil und ist bei der Kalkulation der Leistungen zu berücksichtigen.

Bei der Einbindung von Nachunternehmern ist der Auftragnehmer dazu verpflichtet, das Baulogistikhandbuch an seinen Nachunternehmer weiterzugeben. Die Weitergabe ist dem Logistikdienstleister mit Benennung des NU anzuzeigen.

In welchen Unterlagen weitere Baulogistikthemen behandelt bzw. geregelt werden, ist im Firmen-Projekthandbuch beschrieben.

0.6 SiGeKo / Baustellenordnung

Der SiGeKo ist durch den AG beauftragt. Die vom SiGeKo erstellte Baustellenordnung ist durch den AN zu unterschreiben und wird Vertragsbestandteil. Die Belehrung der eigenen Mitarbeiter ist durch den AN vor Beginn der Arbeiten und später im monatlichen Turnus durchzuführen und gegenüber dem SiGeKo nachzuweisen.
Bei Bedarf hat der AN an einem wöchentlichen Rundgang mit dem SiGeKo teilzunehmen. Die Arbeitsschutzmaßnahmen sowie der vom SiGeKo aufgestellte Sicherheits- und Gesundheitsschutzplan sind einzuhalten.

0.7 Firmen-Projekthandbuch

Das Firmen Projekthandbuch (FPHB) gibt einen Überblick über die Projektstrukturen sowie darüber, wie bzw. in welchen Unterlagen die wesentlichen ablauforganisatorischen Prozesse geregelt sind.
Die Regelungen der VOB bleiben davon unberührt und sind weiterhin verbindlich anzuwenden.

0.8 Projektkommunikations- und Managementsystem (PKMS)

Während der Durchführung der Baumaßnahme wird für den projektinternen Informationsaustausch sowie zur Sicherung der Daten- und Informationshoheit des Bauherrn das Projektkommunikations- und Management-System (PKMS) „tp!“ als zentrale Projektdatenverwaltung eingesetzt.
Das internetbasierte PKMS „tp!“ soll die Nutzung eines zentralen Plan- und Dokumentenmanagements für alle Projektbeteiligten über die Projektlaufzeit ermöglichen. Das beinhaltet primär das Einstellen von Dokumenten, verbunden mit Verteilerfunktionen und Information der Empfänger, dem Download von Dokumenten, dem Betrachten von Dokumenten und Plänen im Browserfenster („Viewer“), sowie der Verteilung von Plänen für die weitere Bearbeitung unter den Planungsbeteiligten.
Die Nutzung des PKMS „tp!“ ist für alle Projektbeteiligte verbindlich. Jeder Ersteller einer Projektinformation, eines Arbeitsergebnisses, eines Protokolls etc. stellt diese eigenverantwortlich in das PKMS „tp!“ ein.
Ausführungspläne werden im PKMS „tp!“ im 2D-Format als pdf- und dwg-Dateien zur Verfügung gestellt.

0.9 Umweltaspekte / Nachhaltigkeit

Der Auftragnehmer hat folgende Anforderungen hinsichtlich der Umweltverträglichkeit und Nachhaltigkeit in der Bauausführung zu beachten und dem Auftraggeber nachzuweisen:
- Abfallarmut der Baustelle
Es ist der Grundsatz der Abfallvermeidung besonders zu beachten
- Staubarmut der Baustelle
Stäube sind an der Entstehungsstelle möglichst vollständig zu erfassen und gefahrlos zu entsorgen. Die Ausbreitung des Staubs auf unbelastete Arbeitsbereiche ist, soweit technisch möglich, zu verhindern. Ablagerungen sind zu vermeiden.

0.10 Baulärm-Minimierungskonzept

Das Baulärm-Minimierungskonzept beinhaltet diverse Einschränkungen in der Abwicklung des Projektes. Ziel dessen ist der uneingeschränkte Geschäftsbetrieb des Bundesrates während der Plenarsitzungen und der Ausschusssitzungswochen, sowie die geringst mögliche Beeinflussung aller Nachbarn durch Lärm- und Erschütterungsbelästigungen aus dem Baubetrieb.

Danach sind Einschränkungen der Bautätigkeit in der zeitlichen Abwicklung vorgesehen. Diese Einschränkungen sind im Bauablaufplan zu berücksichtigen. Für die Kalkulation sind diese Randbedingungen zu berücksichtigen.

Bei der Preisbildung der Leistungsansätze sind die Bedingungen für geräuschintensive Tätigkeiten in den WBVB zum Punkt „Bauzeitunterbrechungen“ zu beachten.

Des Weiteren sind die Arbeiten mit geräuscharmer Arbeitsweise auszuführen. Dies sind exemplarisch:
- Säge- statt Stemmarbeiten, soweit technisch umsetzbar
- lärmarmer Ersatz von akustischen Rückfahrwarnern (Rückfahrkameras etc.)
- Sprechfunk statt Hupsignale
- Abschalten von motorbetriebenen Geräten im Leerlauf
- Verwendung lärmarmer Sägeblätter mit einer Schallpegelminderung um ca. 13 dB(A) im Leerlaufbetrieb der Säge und um ca. 11 dB(A) beim Sägen von Holzplatten.

Der Auftragnehmer ist verpflichtet, ausschließlich Baugeräte bzw. -maschinen einzusetzen, deren zulässiger Schalleistungspegel der Stufe II gem. Artikel 12 der EU-Richtlinie 2000/14/EG vom 08.05.2000 entspricht. Das Projekt wird hinsichtlich der Erschütterungen bauseits messtechnisch begleitet.

Mit dem Baufristenplan des AN ist ein Geräteeinsatzplan mit Darstellung der jeweiligen Lärmemissionen einzureichen.

0.11 Tagesunterkunfts- und Magazin-Container

Durch den AG wird eine begrenzte Anzahl an ausgestatteten Aufenthalts- und Umkleideräumen für das Baustellenpersonal sowie Magazin-Container kostenfrei zur Verfügung gestellt. Entsprechende weiterführende Regelungen sind im Baulogistikhandbuch erfasst und zu beachten. Flächen für die Aufstellung von eigenen Magazin-Containern bzw. zur Lagerung von Arbeitsmitteln können dem Auftragnehmer nur nach Abstimmung mit der Objektüberwachung zur Verfügung gestellt werden. Der Bedarf ist rechtzeitig bei der zuständigen Baulogistik anzumelden. Unterkünfte wie Schlafräume und Aufenthaltsräume für die Freizeit dürfen auf der Baustelle nicht eingerichtet werden.

0.12 Sanitärcontainer

Sanitärcontainer werden dem Auftragnehmer auf dem Baustellengelände kostenfrei zur Verfügung gestellt.

0.13 Erste-Hilfe-Raum

Ein Erste-Hilfe-Raum steht auf dem Baustellengelände kostenfrei zur Verfügung.

0.14 Baustrom und Beleuchtung

Dem AN werden Stromanschlüsse zur Verfügung gestellt. Die Kosten des Stromverbrauchs werden vom AG übernommen.

Von den Entnahmestellen bis zu den dem AN zugewiesenen Lager- und Arbeitsplätzen bzw.
Einsatzstellen hat der AN entsprechende Versorgungsleitungen selbst zu verlegen und diese
ausreichend zu schützen. Die Lage der Anschlüsse ist im Baustelleneinrichtungsplan gekennzeichnet.

Für die Verkehrswege (Flure und Treppenhäuser) wird eine Baubeleuchtung durch den AG realisiert bzw. die vorhandene Beleuchtung genutzt. Die Arbeitsplatzbeleuchtung ist durch den AN selbst einzurichten.
Es ist zu beachten, dass der AG keine unterbrechungsfreie Stromversorgung oder mittels Netzersatzanlagen betriebene Baustromanlage bereitstellt. Außerdem muss während der monatlichen Prüfung der Baustromanlage mit Versorgungsunterbrechungen gerechnet werden. Die Nutzung von Gebäudesteckdosen ist ausdrücklich nicht erlaubt. Die Stromversorgung erfolgt nur über die Baustromverteiler.

Festanschlüsse dürfen ausschließlich vom AN Baustrom angeschlossen werden.
Strom darf nicht zu Heizzwecken und zur Kühlung bzw. Klimatisierung verwendet werden.

0.15 Bauwasser

Dem AN werden Wasser- und Stromanschlüsse zur Verfügung gestellt. Die Kosten des Verbrauchs von Wasser und Strom werden vom AG übernommen.

Von den Entnahmestellen bis zu den dem AN zugewiesenen Lager- und Arbeitsplätzen bzw.
Einsatzstellen hat der AN entsprechende Versorgungsleitungen selbst zu verlegen und diese
ausreichend zu schützen.

Der zentrale Bauwasseranschluss ist dem Baustelleneinrichtungsplan zu entnehmen. In der Ausbauphase werden Zapfstellen in jedem Geschoss zur Verfügung stehen. Sind zusätzliche Bauwasseranschlüsse notwendig, sind diese durch den AN bei der Objektüberwachung zu beantragen.

Weiterführende Regelungen sind im Baulogistikhandbuch erfasst und zu beachten.

0.16 Abwasser

Ein bauseitiger Abwasseranschluss ist nicht vorgesehen. Anfallendes Abwasser, z.B. Kühlwasser bei den Schneidarbeiten, Wasser für die Reinigung der Werkzeuge o.ä., hat der AN in eigenen Behältern zu sammeln und inkl. der Übernahme der Entsorgungsgebühren zu entsorgen.

0.17 Baustellenabfälle aus dem Bereich des Auftragnehmers, Verpackungsabfälle, überschüssiges Baumaterial

Die anfallenden Entsorgungsleistungen von Abfällen aus dem Bereich des Auftragnehmers entsprechend Ziffer 4.1.11 und 4.1.12 der DIN 18299, die normalerweise Nebenleistungen gemäß VOB C sind, erfolgen durch den AG. Dieses ist bei der Kalkulation zu berücksichtigen.
Für die Entsorgung dieser Abfälle werden durch den Auftraggeber Sammelbehälter innerhalb und außerhalb des Gebäudes bereitgestellt. Der Auftragnehmer ist verpflichtet, Verpackungsmaterial und die Abfälle aus seinem Bereich unverzüglich in die Sammelbehälter zu bringen. Soweit möglich ist der Müll zu trennen.
Der Auftraggeber übernimmt während der gesamten Bauzeit die übergeordnete Entsorgungs- und Reinigungslogistik. Dies ist durch den Auftragnehmer in der Kalkulation seiner Einheitspreise zu berücksichtigen. Zur Orientierung und Ermittlung des Anteils dieser Leistung an der Gesamtleistung sind dem Baulogistikhandbuch übliche Verrechnungssätze beigelegt.

0.18 Reinigungspflichten

Verschmutzungen auf Verkehrsflächen im und außerhalb des Gebäudes aus den Arbeiten des Auftragnehmers sind von ihm unaufgefordert unverzüglich zu entfernen. Zu den Reinigungs- und Sorgfaltspflichten des Auftragnehmers sind die Ausführungen im Baulogistikhandbuch zu beachten.

### Bereich 1 Baustelleneinrichtung

#### Abschnitt 1.1 Gerüstarbeiten

**1.1.10 Aufbauen fahrbares Gerüst Stahlrohr 2kN/m2 Abst. 2m H 3m**
STLB-Bau 2025-04 001
Aufbauen fahrbares Gerüst,
Stahlrohrkupplungsgerüst DIN 4420-3, Lastklasse 3 (2 kN/m2), Höhenabstand der Gerüstlagen 2 m, Höhe der obersten Gerüstlage 3 m, im Gebäude, Ausführung gemäß Einzelbeschreibung,
Einzelbeschreibungs-Nr 'Zur Nutzung für Malerarbeiten an Wänden und Decken. Es kann alternativ auch ein Alu-Gerüst zum Einsatz kommen.'
Menge: 4,000 St
DIN276_06: 392
Leistungsbereichkatalog: 001

**1.1.20 Abbauen fahrbares Gerüst Stahlrohr 2kN/m2 Abst. 2m H 3m**
STLB-Bau 2025-04 001
Abbauen fahrbares Gerüst,
Stahlrohrkupplungsgerüst DIN 4420-3, Lastklasse 3 (2 kN/m2), Höhenabstand der Gerüstlagen 2 m, Höhe der obersten Gerüstlage 3 m, im Gebäude, Ausführung gemäß Einzelbeschreibung,
Einzelbeschreibungs-Nr 'Zur Nutzung für Malerarbeiten an Wänden und Decken. Es kann alternativ auch ein Alu-Gerüst zum Einsatz kommen.'
Menge: 4,000 St
DIN276_06: 392
Leistungsbereichkatalog: 001

**1.1.30 Umsetzen fahrbares Gerüst Stahlrohr 2kN/m2 Abst. 2m H 3m**
STLB-Bau 2025-04 001
Umsetzen fahrbares Gerüst,
Stahlrohrkupplungsgerüst DIN 4420-3, Lastklasse 3 (2 kN/m2), Höhenabstand der Gerüstlagen 2 m, Höhe der obersten Gerüstlage 3 m, im Gebäude, Länge des waagerechten Transportweges im Mittel bis 25 m, Ausführung gemäß Einzelbeschreibung,
Einzelbeschreibungs-Nr 'Zur Nutzung für Malerarbeiten an Wänden und Decken. Es kann alternativ auch ein Alu-Gerüst zum Einsatz kommen.'
Menge: 24,000 St
Leistungsbereichkatalog: 001

**1.1.40 Gebrauchsüberlassung fahrbares Gerüst Stahlrohr 2kN/m2 Abst. 2m H 3m**
STLB-Bau 2025-04 001
Gebrauchsüberlassung für fahrbares Gerüst,
Positionsmenge = Produkt aus '4 St' (Gebrauchsüberlassungsmenge)

mal '6 Mt' (Gebrauchsüberlassungsdauer)

Stahlrohrkupplungsgerüst DIN 4420-3, Lastklasse 3 (2 kN/m2), Höhenabstand der Gerüstlagen 2 m, Höhe der obersten Gerüstlage 3 m, im Gebäude, Ausführung gemäß Einzelbeschreibung,
Einzelbeschreibungs-Nr 'Zur Nutzung für Malerarbeiten an Wänden und Decken. Es kann alternativ auch ein Alu-Gerüst zum Einsatz kommen.'
Menge: 24,000 StMt
Leistungsbereichkatalog: 001

#### Abschnitt 1.2 Schutzmaßnahmen

**1.2.10 Schutzabdeck. Bodenfläche Vlies 400g/m2 herstellen beseitigen**
STLB-Bau 2025-04 034
Schutzabdeckung der Bodenfläche, aus Parkett,
Abdeckung aus folienkaschiertem Vlies, Masse 400 g/m2, Stöße verkleben, herstellen und beseitigen.
Menge: 3465,000 m2
DIN276_06: 397
Leistungsbereichkatalog: 034

**1.2.20 Schutzabdeck. Bodenfläche Hartfaserpl. D 4mm herstellen beseitigen**
STLB-Bau 2025-04 034
Befahrbare Schutzabdeckung der Bodenfläche, aus Parkett,
Abdeckung aus Hartfaserplatten, Dicke 4 mm, herstellen und beseitigen.
Menge: 50,000 m2
Leistungsbereichkatalog: 034

**1.2.30 Schutzabdeck. Bodenfläche Hartfaserpl. D 4mm vorhalten**
STLB-Bau 2025-10 034
Befahrbare Schutzabdeckung der Bodenfläche, aus Parkett,
Abdeckung aus Hartfaserplatten, Dicke 4 mm, vorhalten,
Positionsmenge = Produkt aus '50 m2' (Vorhaltemenge)

mal '6 Mt' (Vorhaltedauer)
Menge: 300,000 m2Mt
Leistungsbereichkatalog: 034

**1.2.40 Schutzabdeck. Bodenfläche Hartfaserpl. D 4mm umsetzen**
Befahrbare Schutzabdeckung der Bodenfläche, aus Parkett,
Abdeckung aus Hartfaserplatten, Dicke 4 mm, umsetzen, je Etage und Gebäudeflügel, im Gebäude EG bsi 4.OG, Länge des waagerechten Transportweges im Mittel bis 25 m.
Menge: 1200,000 m2
Leistungsbereichkatalog: 034

**1.2.50 Schutzabdeck. Deckenfläche Folie D 0,2mm herstellen beseitigen**
STLB-Bau 2025-04 034
Schutzabdeckung der Deckenfläche,
Abdeckung aus Folie, Dicke 0,2 mm, Stöße und Ränder verkleben, herstellen und beseitigen, anfallende Stoffe im Behälter des AN lagern, Arbeitshöhe der zu bearbeitenden oder zu bekleidenden Fläche bis 5,5 m über der Standfläche des hierfür erforderlichen Gerüstes, Gerüst wird gesondert vergütet, Ausführung gemäß Einzelbeschreibung,
Einzelbeschreibungs-Nr 'Schutzabdeckung Metalldecken in Büros'
Menge: 900,000 m2
Leistungsbereichkatalog: 034

**1.2.60 Schutzabdeck. Wandfläche Folie D 0,4mm herstellen beseitigen**
STLB-Bau 2025-04 034
Schutzabdeckung der Wandfläche,
Abdeckung aus Folie, Dicke 0,4 mm, Stöße verkleben, herstellen und beseitigen, anfallende Stoffe im Behälter des AN lagern, Arbeitshöhe der zu bearbeitenden oder zu bekleidenden Fläche bis 5,5 m über der Standfläche des hierfür erforderlichen Gerüstes, Gerüst wird gesondert vergütet, Ausführung gemäß Einzelbeschreibung,
Einzelbeschreibungs-Nr 'Schutzabdeckung Holzverkleidung Büros, inklusive Heizkörpernischen'
Menge: 1380,000 m2
DIN276_06: 397
Leistungsbereichkatalog: 034

**1.2.70 Schutzabdeck. Wandfläche Vlies herstellen beseitigen**
STLB-Bau 2025-04 034
Schutzabdeckung der Wandfläche,
Abdeckung aus Vlies, Stöße verkleben, herstellen und beseitigen, anfallende Stoffe im Behälter des AN lagern, Arbeitshöhe der zu bearbeitenden oder zu bekleidenden Fläche bis 5,5 m über der Standfläche des hierfür erforderlichen Gerüstes, Gerüst wird gesondert vergütet, Ausführung gemäß Einzelbeschreibung,
Einzelbeschreibungs-Nr 'Schutzabdeckung Stuccolustro Flure.'
Menge: 1272,000 m2
DIN276_06: 397
Leistungsbereichkatalog: 034

**1.2.80 Schutzabdeck. Fenster bis 7m2 Folie D 0,4mm herstellen beseitigen**
STLB-Bau 2025-04 034
Schutzabdeckung des Fensters einschl. Fensterbank, Einzelflächen bis 7 m2,
Abdeckung aus Folie, Dicke 0,4 mm, Stöße verkleben, herstellen und beseitigen, anfallende Stoffe im Behälter des AN lagern, Arbeitshöhe der zu bearbeitenden oder zu bekleidenden Fläche bis 5,5 m über der Standfläche des hierfür erforderlichen Gerüstes, Gerüst wird gesondert vergütet.
Menge: 99,000 St
DIN276_06: 397
Leistungsbereichkatalog: 034

**1.2.90 Schutzabdeck. Fenster bis 7m2 Folie D 0,4mm herstellen beseitigen**
STLB-Bau 2025-04 034
Schutzabdeckung des Fensters einschl. Fensterbank, Einzelflächen bis 7 m2,
Abdeckung aus Folie, Dicke 0,4 mm, Stöße verkleben, herstellen und beseitigen, anfallende Stoffe im Behälter des AN lagern, Arbeitshöhe der zu bearbeitenden oder zu bekleidenden Fläche bis 5,5 m über der Standfläche des hierfür erforderlichen Gerüstes, Gerüst wird gesondert vergütet, Ausführung gemäß Einzelbeschreibung,
Einzelbeschreibungs-Nr 'Abdeckung Bogenfenster im 2. Obergeschoss'
Menge: 15,000 St
Leistungsbereichkatalog: 034

**1.2.100 Schutzabdeck. Verglasung bis 15m2 Folie D 0,4mm herstellen beseitigen**
STLB-Bau 2025-04 034
Schutzabdeckung der Verglasung, 2-seitig, Einzelflächen bis 15 m2,
Abdeckung aus Folie, Dicke 0,4 mm, Stöße verkleben, herstellen und beseitigen, anfallende Stoffe im Behälter des AN lagern, Arbeitshöhe der zu bearbeitenden oder zu bekleidenden Fläche bis 5,5 m über der Standfläche des hierfür erforderlichen Gerüstes, Gerüst wird gesondert vergütet, Ausführung gemäß Einzelbeschreibung,
Einzelbeschreibungs-Nr 'Glastüren zum Treppenhaus T1, EG-4.OG'
Menge: 5,000 St
Leistungsbereichkatalog: 034

**1.2.110 Schutzabdeck. Tür bis 5m2 Folie D 0,4mm herstellen beseitigen**
STLB-Bau 2025-04 034
Schutzabdeckung der Tür, 2-seitig, Einzelflächen bis 5 m2,
Abdeckung aus Folie, Dicke 0,4 mm, Stöße verkleben, herstellen und beseitigen, anfallende Stoffe im Behälter des AN lagern, Arbeitshöhe der zu bearbeitenden oder zu bekleidenden Fläche bis 3,5 m über der Standfläche des hierfür erforderlichen Gerüstes.
Menge: 109,000 St
Leistungsbereichkatalog: 034

**1.2.120 Schutzabdeck. Tür bis 7m2 Folie D 0,4mm herstellen beseitigen**
STLB-Bau 2025-04 034
Schutzabdeckung der Tür, 2-seitig, Einzelflächen bis 7 m2,
Abdeckung aus Folie, Dicke 0,4 mm, Stöße verkleben, herstellen und beseitigen, anfallende Stoffe im Behälter des AN lagern, Arbeitshöhe der zu bearbeitenden oder zu bekleidenden Fläche bis 3,5 m über der Standfläche des hierfür erforderlichen Gerüstes, Ausführung gemäß Einzelbeschreibung,
Einzelbeschreibungs-Nr 'Glastüren zum Treppenhaus T1, EG-4.OG'
Menge: 10,000 St
Leistungsbereichkatalog: 034

**1.2.130 Schutzabdeck. Heizkörper bis 2m2 Folie D 0,4mm herstellen beseitigen**
STLB-Bau 2025-04 034
Schutzabdeckung des Heizkörpers, Einzelflächen bis 2 m2,
Abdeckung aus Folie, Dicke 0,4 mm, Stöße verkleben, herstellen und beseitigen, anfallende Stoffe im Behälter des AN lagern, Arbeitshöhe der zu bearbeitenden oder zu bekleidenden Fläche bis 3,5 m über der Standfläche des hierfür erforderlichen Gerüstes, Ausführung gemäß Einzelbeschreibung,
Einzelbeschreibungs-Nr 'Heizkörper im Treppenhaus T1, EG-4.OG'
Menge: 20,000 St
Leistungsbereichkatalog: 034

**1.2.140 Schutzabdeck. Heizkörper bis 2m2 Folie D 0,4mm herstellen beseitigen**
STLB-Bau 2025-04 034
Schutzabdeckung des Heizkörpers, Einzelflächen bis 2 m2,
Abdeckung aus Folie, Dicke 0,4 mm, Stöße verkleben, herstellen und beseitigen, anfallende Stoffe im Behälter des AN lagern, Arbeitshöhe der zu bearbeitenden oder zu bekleidenden Fläche bis 3,5 m über der Standfläche des hierfür erforderlichen Gerüstes, Ausführung gemäß Einzelbeschreibung,
Einzelbeschreibungs-Nr 'Heizkörper in den Fluren'
Menge: 10,000 St
Leistungsbereichkatalog: 034

**1.2.150 Schutzabdeck. Leuchte/Lampe bis 1m2 Folie D 0,2mm herstellen beseitigen**
STLB-Bau 2025-04 034
Schutzabdeckung der Leuchte/Lampe, Einzelflächen bis 1 m2,
Abdeckung aus Folie, Dicke 0,2 mm, Stöße verkleben, herstellen und beseitigen, anfallende Stoffe im Behälter des AN lagern, Ausführung gemäß Einzelbeschreibung,
Einzelbeschreibungs-Nr 'Lampen und ähnlich große elektische Einbauteile'
Menge: 120,000 St
Leistungsbereichkatalog: 034

**1.2.160 Schutzabdeck. Luftltg B 80-90cm Folie D 0,2mm herstellen beseitigen**
Schutzabdeckung der Luftleitung, Breite über 80 bis 90 cm,
Abdeckung aus Folie, Dicke 0,2 mm, Stöße verkleben, herstellen und beseitigen, anfallende Stoffe im Behälter des AN lagern, Ausführung gemäß Einzelbeschreibung,
Einzelbeschreibungs-Nr 'Raum 4.019 Abdeckung RLT-Anlage'
Menge: 24,000 m2

**1.2.170 Abkleben Sockelleiste Klebeband B 40mm beseitigen**
STLB-Bau 2025-04 034
Abkleben der Sockelleiste, aus beschichtetem Holz, Klebeband, Breite mind. 40 mm, einschl. beseitigen.
Menge: 15000,000 m
Leistungsbereichkatalog: 034

**1.2.180 Abkleben Schalter Klebeband B 30mm beseitigen**
STLB-Bau 2025-04 034
Abkleben des Schalters, Klebeband, Breite mind. 30 mm, einschl. beseitigen, Ausführung gemäß Einzelbeschreibung,
Einzelbeschreibungs-Nr 'Schalter und Steckdosen und ähnlich große elektische Einbauteile'
Menge: 750,000 St
Leistungsbereichkatalog: 034

### Bereich 2 Entfällt

### Bereich 3 Baukonstruktion - Maler- und Lackierarbeiten

#### Abschnitt 3.1 Deckenflächen

**3.1.10 Aufrauen Besch Decke Putz**
STLB-Bau 2025-04 034
Aufrauen der Beschichtung für Beschichtungsarbeiten, an Decke mit Putz, innen, vorh. Qualitätsstufe Oberfläche Q3, Kalkzement-Normalputzmörtel (GP), geglättet, Arbeitshöhe der zu bearbeitenden oder zu bekleidenden Fläche bis 5,5 m über der Standfläche des hierfür erforderlichen Gerüstes, Gerüst wird gesondert vergütet.
Menge: 1160,000 m2
DIN276_06: 353
Leistungsbereichkatalog: 034

**3.1.20 Haftbrücke mineral. Decke Kalkzement-Putzmörtel**
STLB-Bau 2025-04 023
Haftbrücke mineralisch, kunststoffvergütet, auf Decke, innen, Untergrund Kalkzement-Putzmörtel, Arbeitshöhe der zu bearbeitenden oder zu bekleidenden Fläche bis 5,5 m über der Standfläche des hierfür erforderlichen Gerüstes, Gerüst wird gesondert vergütet.
Menge: 1160,000 m2
Leistungsbereichkatalog: 023

**3.1.30 Decke innen Putz Dispersions-Spachtelmasse spachteln Q4**
STLB-Bau 2025-04 034
Decke innen, mit Putz, Kalkzement-Normalputzmörtel (GP), geglättet, mit Dispersionsspachtelmasse spachteln, Spachtelung Qualitätsstufe Q4, ganzflächig, Arbeitshöhe der zu bearbeitenden oder zu bekleidenden Fläche bis 5,5 m über der Standfläche des hierfür erforderlichen Gerüstes, Gerüst wird gesondert vergütet.
Menge: 1160,000 m2
Leistungsbereichkatalog: 034

**3.1.40 Erstbesch Decke Putz Dispersionsfarbe-GBS Dispersionsfarbe Dispersionsfarbe**
STLB-Bau 2025-04 034
Erstbeschichtung an Decke, innen, Untergrund Putz, vorh. Qualitätsstufe Oberfläche Q4, Kalkzement-Normalputzmörtel (GP), geglättet,
Grundbeschichtung für Dispersionsfarbe, wasserbasiert, haftvermittelnd und verfestigend,
Zwischenbeschichtung aus Dispersionsfarbe,
Schlussbeschichtung aus Dispersionsfarbe, lösemittelfrei, matt DIN EN 13300, Glanzgrad G3, deckend, hellgetönt, Nassabriebbeständigkeit R-Klasse 1 DIN EN 13300,
Farbton 'RAL 9010'

Arbeitshöhe der zu bearbeitenden oder zu bekleidenden Fläche bis 5,5 m über der Standfläche des hierfür erforderlichen Gerüstes, Gerüst wird gesondert vergütet.
Menge: 1160,000 m2
DIN276_06: 353
Leistungsbereichkatalog: 034

**3.1.50 Aufrauen Besch Decke Putz**
STLB-Bau 2025-04 034
Aufrauen der Beschichtung für Beschichtungsarbeiten, an Decke mit Putz, innen, vorh. Qualitätsstufe Oberfläche Q3, Kalkzement-Normalputzmörtel (GP), geglättet, Arbeitshöhe der zu bearbeitenden oder zu bekleidenden Fläche bis 5,5 m über der Standfläche des hierfür erforderlichen Gerüstes, Gerüst wird gesondert vergütet, Ausführung gemäß Einzelbeschreibung,
Einzelbeschreibungs-Nr 'Gewölbte Decke im Flur und Vorräumen im EG, Achse C-D'
Menge: 50,000 m2
DIN276_06: 353
Leistungsbereichkatalog: 034

**3.1.60 Haftbrücke mineral. Decke Kalkzement-Putzmörtel**
STLB-Bau 2025-04 023
Haftbrücke mineralisch, kunststoffvergütet, auf Decke, innen, Untergrund Kalkzement-Putzmörtel, Arbeitshöhe der zu bearbeitenden oder zu bekleidenden Fläche bis 5,5 m über der Standfläche des hierfür erforderlichen Gerüstes, Gerüst wird gesondert vergütet, Ausführung gemäß Einzelbeschreibung,
Einzelbeschreibungs-Nr 'Gewölbte Decke im Flur und Vorräumen im EG, Achse C-D'
Menge: 50,000 m2
Leistungsbereichkatalog: 023

**3.1.70 Gewölbe innen Putz Dispersions-Spachtelmasse spachteln Q4**
STLB-Bau 2025-04 034
Gewölbe innen, mit Putz, Kalkzement-Normalputzmörtel (GP), geglättet, mit Dispersionsspachtelmasse spachteln, Spachtelung Qualitätsstufe Q4, ganzflächig, Arbeitshöhe der zu bearbeitenden oder zu bekleidenden Fläche bis 5,5 m über der Standfläche des hierfür erforderlichen Gerüstes, Gerüst wird gesondert vergütet, Ausführung gemäß Einzelbeschreibung,
Einzelbeschreibungs-Nr 'Flur und Vorräume im EG, Achse C-D'
Menge: 50,000 m2
Leistungsbereichkatalog: 034

**3.1.80 Erstbesch Decke Putz Dispersionsfarbe-GBS Dispersionsfarbe Dispersionsfarbe**
STLB-Bau 2025-04 034
Erstbeschichtung an Decke, innen, gewölbt, Untergrund Putz, vorh. Qualitätsstufe Oberfläche Q4, Kalkzement-Normalputzmörtel (GP), geglättet,
Grundbeschichtung für Dispersionsfarbe, wasserbasiert, haftvermittelnd und verfestigend,
Zwischenbeschichtung aus Dispersionsfarbe,
Schlussbeschichtung aus Dispersionsfarbe, lösemittelfrei, matt DIN EN 13300, Glanzgrad G3, deckend, hellgetönt, Nassabriebbeständigkeit R-Klasse 1 DIN EN 13300,
Farbton 'RAL 9010'

Arbeitshöhe der zu bearbeitenden oder zu bekleidenden Fläche bis 5,5 m über der Standfläche des hierfür erforderlichen Gerüstes, Gerüst wird gesondert vergütet, Ausführung gemäß Einzelbeschreibung,
Einzelbeschreibungs-Nr 'Flur und Vorräume im EG, Achse C-D'
Menge: 50,000 m2
DIN276_06: 353
Leistungsbereichkatalog: 034

**3.1.90 Haftbrücke mineral. Decke Gipspl.**
STLB-Bau 2025-04 023
Haftbrücke mineralisch, kunststoffvergütet, auf Decke, innen, Untergrund Gipsplatte, Arbeitshöhe der zu bearbeitenden oder zu bekleidenden Fläche bis 5,5 m über der Standfläche des hierfür erforderlichen Gerüstes, Gerüst wird gesondert vergütet.
Menge: 1035,000 m2
Leistungsbereichkatalog: 023

**3.1.100 Decke innen Gipspl. Dispersions-Spachtelmasse spachteln Q4**
STLB-Bau 2025-04 034
Decke innen, aus Gipsplatten, mit Dispersionsspachtelmasse spachteln, Spachtelung Qualitätsstufe Q4, ganzflächig, Arbeitshöhe der zu bearbeitenden oder zu bekleidenden Fläche bis 5,5 m über der Standfläche des hierfür erforderlichen Gerüstes, Gerüst wird gesondert vergütet, Ausführung gemäß Einzelbeschreibung,
Einzelbeschreibungs-Nr 'vorhandene Oberflächenqualität Q1 durch mehrmaliges Spachteln ertüchtigen.'
Menge: 1035,000 m2
Leistungsbereichkatalog: 034

**3.1.110 Erstbesch Decke Gipsplatte Dispersionsfarbe-GBS Dispersionsfarbe Dispersionsfarbe**
STLB-Bau 2025-04 034
Erstbeschichtung an Decke, innen, Untergrund Gipsplatten, vorh. Qualitätsstufe Oberfläche Q4, glatt,
Grundbeschichtung für Dispersionsfarbe, wasserbasiert, haftvermittelnd und verfestigend,
Zwischenbeschichtung aus Dispersionsfarbe,
Schlussbeschichtung aus Dispersionsfarbe, lösemittelfrei, matt DIN EN 13300, Glanzgrad G3, deckend, hellgetönt, Nassabriebbeständigkeit R-Klasse 1 DIN EN 13300,
Farbton 'RAL 9010'

Arbeitshöhe der zu bearbeitenden oder zu bekleidenden Fläche bis 5,5 m über der Standfläche des hierfür erforderlichen Gerüstes, Gerüst wird gesondert vergütet.
Menge: 1035,000 m2
DIN276_06: 353
Leistungsbereichkatalog: 034

**3.1.120 Schattenfugen beschichten, Gipsplatte Dispersionsfarbe-GBS**
Erstbeschichtung ‑Schattenfugen, Gipsplatte Dispersionsfarbe-GBS,
Farbton 'RAL 9010'

Arbeitshöhe der zu bearbeitenden oder zu bekleidenden Fläche bis 5,5 m über der Standfläche des hierfür erforderlichen Gerüstes, Gerüst wird gesondert vergütet.
Menge: 1685,000 m

**3.1.130 Anschlussfuge abdichten Decke elast.Dichtstoff Acrylatdispersion PE geschlossenzellig**
STLB-Bau 2025-04 034
Anschlussfuge abdichten zwischen Decke aus Gipsplatten, und Putz, innen, mit elastischem Dichtstoff Typ F DIN EN 15651-1, Basis Acrylatdispersion, farbig, Verhältnis Fugenbreite zu Dichtstofftiefe 1:1, einschl. chemischer Vorreinigung, einschl. systemgebundenem Primer und Hinterfüllmaterial, PE, nicht wassersaugend/geschlossenzellig, Ausführung gemäß Einzelbeschreibung,
Einzelbeschreibungs-Nr 'Farbton nach Bemusterung'
Menge: 110,000 m
Leistungsbereichkatalog: 034

**3.1.140 Haftbrücke mineral. Deckenband Gipspl.**
Haftbrücke mineralisch, kunststoffvergütet, auf Deckenband umlaufend um Metallkassettendecke, b= ca. 30cm, innen, Untergrund Gipsplatte, Arbeitshöhe der zu bearbeitenden oder zu bekleidenden Fläche bis 5,5 m über der Standfläche des hierfür erforderlichen Gerüstes, Gerüst wird gesondert vergütet.
Menge: 780,000 m

**3.1.150 Fries innen Gipspl. Abwicklung 0,3 m Dispersions-Spachtelmasse spachteln Q4**
STLB-Bau 2025-04 034
Fries innen, aus Gipsplatten,
Abwicklung der Bearbeitungsflächen '0,3' m,
mit Dispersionsspachtelmasse spachteln, Spachtelung Qualitätsstufe Q4, ganzflächig, Arbeitshöhe der zu bearbeitenden oder zu bekleidenden Fläche bis 5,5 m über der Standfläche des hierfür erforderlichen Gerüstes, Gerüst wird gesondert vergütet, Ausführung gemäß Einzelbeschreibung,
Einzelbeschreibungs-Nr 'GK-Deckenband um Metallkassettendecke; vorhandene Oberflächenqualität Q1 durch mehrmaliges Spachteln ertüchtigen.'
Menge: 780,000 m
Leistungsbereichkatalog: 034

**3.1.160 Erstbesch Fries Gipsplatte Abwicklung 0,3 m Dispersionsfarbe-GBS Dispersionsfarbe Dispersionsfarbe**
STLB-Bau 2025-04 034
Erstbeschichtung an Fries, innen, Untergrund Gipsplatten, vorh. Qualitätsstufe Oberfläche Q4, glatt,
Abwicklung der Bearbeitungsflächen '0,3' m,

Grundbeschichtung für Dispersionsfarbe, wasserbasiert, haftvermittelnd und verfestigend,
Zwischenbeschichtung aus Dispersionsfarbe,
Schlussbeschichtung aus Dispersionsfarbe, lösemittelfrei, matt DIN EN 13300, Glanzgrad G3, deckend, hellgetönt, Nassabriebbeständigkeit R-Klasse 1 DIN EN 13300,
Farbton 'RAL 9010'

Arbeitshöhe der zu bearbeitenden oder zu bekleidenden Fläche bis 5,5 m über der Standfläche des hierfür erforderlichen Gerüstes, Gerüst wird gesondert vergütet, Ausführung gemäß Einzelbeschreibung.
Menge: 780,000 m
DIN276_06: 353
Leistungsbereichkatalog: 034

**3.1.170 Haftbrücke mineral. Deckenstirnseite Gipspl.**
Haftbrücke mineralisch, kunststoffvergütet, auf Deckenstirnseite, b= ca. 70cm, innen, Untergrund Gipsplatte, Arbeitshöhe der zu bearbeitenden oder zu bekleidenden Fläche bis 5,5 m über der Standfläche des hierfür erforderlichen Gerüstes, Gerüst wird gesondert vergütet.
Menge: 300,000 m

**3.1.180 Deckenstirnseite innen Gipspl. Abwicklung 0,7 m Dispersions-Spachtelmasse spachteln Q4**
STLB-Bau 2025-04 034
Deckenstirnseite innen, aus Gipsplatten,
Abwicklung der Bearbeitungsflächen '0,7' m,
mit Dispersionsspachtelmasse spachteln, Spachtelung Qualitätsstufe Q4, ganzflächig, Arbeitshöhe der zu bearbeitenden oder zu bekleidenden Fläche bis 5,5 m über der Standfläche des hierfür erforderlichen Gerüstes, Gerüst wird gesondert vergütet, Ausführung gemäß Einzelbeschreibung,
Einzelbeschreibungs-Nr 'Deckenversprünge in Büroräumen; vorhandene Oberflächenqualität Q1 durch mehrmaliges Spachteln ertüchtigen.'
Menge: 300,000 m
Leistungsbereichkatalog: 034

**3.1.190 Erstbesch Deckenstirnseite Gipsplatte Abwicklung 0,7 m Dispersionsfarbe-GBS Dispersionsfarbe Dispersionsfarbe**
STLB-Bau 2025-04 034
Erstbeschichtung an Deckenstirnseite, innen, Untergrund Gipsplatten, vorh. Qualitätsstufe Oberfläche Q4, glatt,
Abwicklung der Bearbeitungsflächen '0,7' m,

Grundbeschichtung für Dispersionsfarbe, wasserbasiert, haftvermittelnd und verfestigend,
Zwischenbeschichtung aus Dispersionsfarbe,
Schlussbeschichtung aus Dispersionsfarbe, lösemittelfrei, matt DIN EN 13300, Glanzgrad G3, deckend, hellgetönt, Nassabriebbeständigkeit R-Klasse 1 DIN EN 13300,
Farbton 'RAL 9010'

Arbeitshöhe der zu bearbeitenden oder zu bekleidenden Fläche bis 5,5 m über der Standfläche des hierfür erforderlichen Gerüstes, Gerüst wird gesondert vergütet, Ausführung gemäß Einzelbeschreibung,
Einzelbeschreibungs-Nr 'Deckenversprünge in Büroräumen'
Menge: 300,000 m
DIN276_06: 353
Leistungsbereichkatalog: 034

**3.1.200 Untergrund reinigen Mauerwerk**
STLB-Bau 2025-04 033
Reinigen des Untergrundes aus Mauerwerk, von grober Verschmutzung, für Putz-, Stuckarbeiten/WDVS, aufgenommene Stoffe sammeln, und auf der Baustelle lagern, Abfall ist nicht gefährlich, nicht schadstoffbelastet, Ausführung gemäß Einzelbeschreibung,
Einzelbeschreibungs-Nr 'gewölbte Decke in der Durchfahrt, teilweise mit Stuck verziert'
Menge: 205,000 m2
Leistungsbereichkatalog: 033

**3.1.210 Erstbesch Decke Putz Dispersionssilikatlasur**
STLB-Bau 2025-04 034
Erstbeschichtung an Decke, außen, Untergrund Putz, Zement-Normalputzmörtel (GP), gerieben,
Grundbeschichtung aus Dispersionssilikatlasur, haftvermittelnd und verfestigend, deckend, hellgetönt, Wasserdampf-Diffusionsstromdichte Klasse V2 DIN EN 1062-1 (mittel), Wasserdurchlässigkeit Klasse W2 DIN EN 1062-1 (mittel),
Farbton 'Farbton nach Bemusterung, gemäß Farbton Bestand'

Arbeitshöhe der zu bearbeitenden oder zu bekleidenden Fläche über 5,5 bis 7,5 m über der Standfläche des hierfür erforderlichen Gerüstes, Gerüst wird gesondert vergütet, Ausführung gemäß Einzelbeschreibung,
Einzelbeschreibungs-Nr 'gewölbte Decke in der Durchfahrt, teilweise mit Stuck verziert; Ornamente um die Lampen sowie in den Gurtbögen möglichst dünn streichen, um die Formen nicht zuzustreichen'
Menge: 205,000 m2
Leistungsbereichkatalog: 034

**3.1.220 Akustikputz schallabsorbierend Alpha w 0,3 Decke Haftbrücke feinkörnig**
STLB-Bau 2025-04 023
Schallabsorbierender mehrlagiger Akustikputz, bewerteter Schallabsorptionsgrad DIN EN ISO 11654 Alpha w 0,3, auf Decken, einschl. systemzugehöriger Haftbrücke, Oberfläche feinkörnig, Brandverhaltensklasse DIN EN 13501-1 A2 -s1, d0 (nichtbrennbar), Putzgrund Gipsplatten, Arbeitshöhe der zu bearbeitenden oder zu bekleidenden Fläche über 3,5 bis 5,5 m über der Standfläche des hierfür erforderlichen Gerüstes, Gerüst wird gesondert vergütet,
Hersteller und Typ 'StoSilent Compact' oder gleichwertig,

Hersteller und Typ '....................................................' vom Bieter einzutragen
Menge: 105,000 m2
Leistungsbereichkatalog: 023

#### Abschnitt 3.2 Wandflächen

**3.2.10 Aufrauen Besch Wand Putz**
STLB-Bau 2025-04 034
Aufrauen der Beschichtung für Beschichtungsarbeiten, an Wand mit Putz, innen, vorh. Qualitätsstufe Oberfläche Q3, Kalkzement-Normalputzmörtel (GP), geglättet, Arbeitshöhe der zu bearbeitenden oder zu bekleidenden Fläche bis 5,5 m über der Standfläche des hierfür erforderlichen Gerüstes, Gerüst wird gesondert vergütet.
Menge: 5600,000 m2
DIN276_06: 335
Leistungsbereichkatalog: 034

**3.2.20 Haftbrücke mineral. Innenwand Kalkzement-Putzmörtel**
STLB-Bau 2025-04 023
Haftbrücke mineralisch, kunststoffvergütet, auf Innenwand, innen, Untergrund Kalkzement-Putzmörtel, Arbeitshöhe der zu bearbeitenden oder zu bekleidenden Fläche bis 5,5 m über der Standfläche des hierfür erforderlichen Gerüstes, Gerüst wird gesondert vergütet.
Menge: 5600,000 m2
Leistungsbereichkatalog: 023

**3.2.30 Wand innen Putz Dispersions-Spachtelmasse spachteln Q4**
STLB-Bau 2025-04 034
Wand innen, mit Putz, Kalkzement-Normalputzmörtel (GP), geglättet, mit Dispersionsspachtelmasse spachteln, Spachtelung Qualitätsstufe Q4, ganzflächig, Arbeitshöhe der zu bearbeitenden oder zu bekleidenden Fläche bis 5,5 m über der Standfläche des hierfür erforderlichen Gerüstes, Gerüst wird gesondert vergütet.
Menge: 5600,000 m2
Leistungsbereichkatalog: 034

**3.2.40 Erstbesch Wand Putz Dispersionsfarbe-GBS Dispersionsfarbe Dispersionsfarbe**
STLB-Bau 2025-04 034
Erstbeschichtung an Wand, innen, Untergrund Putz, vorh. Qualitätsstufe Oberfläche Q4, Kalkzement-Normalputzmörtel (GP), geglättet,
Grundbeschichtung für Dispersionsfarbe, wasserbasiert, haftvermittelnd und verfestigend,
Zwischenbeschichtung aus Dispersionsfarbe,
Schlussbeschichtung aus Dispersionsfarbe, deckend, hellgetönt,
Farbton 'RAL 9010'

Arbeitshöhe der zu bearbeitenden oder zu bekleidenden Fläche bis 5,5 m über der Standfläche des hierfür erforderlichen Gerüstes, Gerüst wird gesondert vergütet.
Menge: 5600,000 m2
DIN276_06: 345
Leistungsbereichkatalog: 034

**3.2.50 Tapete Wand Vlieswandbekl.**
STLB-Bau 2025-04 037
Tapezieren der Wand, verputzt mit Kalkzement-Normalputzmörtel (GP), Oberfläche geglättet, mit fertiger Vlieswandbekleidung DIN EN 233, Arbeitshöhe der zu bearbeitenden oder zu bekleidenden Fläche bis 5,5 m über der Standfläche des hierfür erforderlichen Gerüstes, Gerüst wird gesondert vergütet, Ausführung gemäß Einzelbeschreibung,
Einzelbeschreibungs-Nr 'Vliesbekleidung im Zuge der Spachtelarbeiten in die Wandoberfläche einarbeiten. Ausführung ausschließlich auf geputzten Wänden.'
Menge: 4480,000 m2
Leistungsbereichkatalog: 037

**3.2.60 Verputzen Kleinflächen innen Kalkzement-Normalputzm. geglättet D 10mm 1,5-2,5m2**
STLB-Bau 2025-04 023
Verputzen von Kleinflächen und Aussparungen, innen, Kalkzement-Normalputzmörtel (GP) DIN EN 998-1, geglättet, Putzoberfläche Qualitätsstufe 4 (Q4), Dicke 10 mm, Flächengröße über 1,5 bis 2,5 m2, Ausführung gemäß Einzelbeschreibung,
Einzelbeschreibungs-Nr 'Leibungen an Durchgängen/ Stürze/ Stirnseiten Treppenpodeste'
Menge: 52,000 St
Leistungsbereichkatalog: 023

**3.2.70 Erstbesch Putz 1,5-2,5m2 Dispersionsfarbe-GBS Dispersionsfarbe Dispersionsfarbe**
STLB-Bau 2025-04 034
Erstbeschichtung innen, Untergrund Putz, vorh. Qualitätsstufe Oberfläche Q4, Kalkzement-Normalputzmörtel (GP), geglättet, Ausführung in Einzelflächen, Fläche über 1,5 bis 2,5 m2,
Grundbeschichtung für Dispersionsfarbe, wasserbasiert, haftvermittelnd und verfestigend,
Zwischenbeschichtung aus Dispersionsfarbe,
Schlussbeschichtung aus Dispersionsfarbe, deckend, hellgetönt,
Farbton 'RAL 9010'

Arbeitshöhe der zu bearbeitenden oder zu bekleidenden Fläche bis 5,5 m über der Standfläche des hierfür erforderlichen Gerüstes, Gerüst wird gesondert vergütet, Ausführung gemäß Einzelbeschreibung,
Einzelbeschreibungs-Nr 'Leibungen an Durchgängen/ Stürze/Stirnseite Treppenpodeste'
Menge: 52,000 St
DIN276_06: 345
Leistungsbereichkatalog: 034

**3.2.80 Anschlussfuge abdichten Sockelleiste elast.Dichtstoff PE geschlossenzellig**
STLB-Bau 2025-04 034
Anschlussfuge abdichten zwischen Sockelleiste aus Holz, und Putz, innen, mit elastischem Dichtstoff, transparent, Verhältnis Fugenbreite zu Dichtstofftiefe 1:1, einschl. chemischer Vorreinigung, einschl. systemgebundenem Primer und Hinterfüllmaterial, PE, nicht wassersaugend/geschlossenzellig, Ausführung gemäß Einzelbeschreibung,
Einzelbeschreibungs-Nr 'Farbton nach Bemusterung'
Menge: 1285,000 m
Leistungsbereichkatalog: 034

**3.2.90 Haftbrücke mineral. Innenwand Gipspl.**
STLB-Bau 2025-04 023
Haftbrücke mineralisch, kunststoffvergütet, auf Innenwand, innen, Untergrund Gipsplatte, Arbeitshöhe der zu bearbeitenden oder zu bekleidenden Fläche bis 5,5 m über der Standfläche des hierfür erforderlichen Gerüstes, Gerüst wird gesondert vergütet.
Menge: 1310,000 m2
Leistungsbereichkatalog: 023

**3.2.100 Wand innen Gipspl. Dispersions-Spachtelmasse spachteln Q4**
STLB-Bau 2025-04 034
Wand innen, aus Gipsplatten, mit Dispersionsspachtelmasse spachteln, Spachtelung Qualitätsstufe Q4, ganzflächig, Arbeitshöhe der zu bearbeitenden oder zu bekleidenden Fläche bis 5,5 m über der Standfläche des hierfür erforderlichen Gerüstes, Gerüst wird gesondert vergütet, Ausführung gemäß Einzelbeschreibung,
Einzelbeschreibungs-Nr 'vorhandene Oberflächenqualität Q1 durch mehrmaliges Spachteln ertüchtigen.'
Menge: 1310,000 m2
Leistungsbereichkatalog: 034

**3.2.110 Erstbesch Wand Gipsplatte Dispersionsfarbe-GBS Dispersionsfarbe Dispersionsfarbe**
STLB-Bau 2025-04 034
Erstbeschichtung an Wand, innen, Untergrund Gipsplatten, vorh. Qualitätsstufe Oberfläche Q4,
Grundbeschichtung für Dispersionsfarbe, wasserbasiert, haftvermittelnd und verfestigend,
Zwischenbeschichtung aus Dispersionsfarbe,
Schlussbeschichtung aus Dispersionsfarbe, lösemittelfrei, matt DIN EN 13300, Glanzgrad G3, deckend, hellgetönt, Nassabriebbeständigkeit R-Klasse 1 DIN EN 13300,
Farbton 'RAL 9010'

Arbeitshöhe der zu bearbeitenden oder zu bekleidenden Fläche bis 5,5 m über der Standfläche des hierfür erforderlichen Gerüstes, Gerüst wird gesondert vergütet.
Menge: 1310,000 m2
DIN276_06: 345
Leistungsbereichkatalog: 034

**3.2.120 Anschlussfuge abdichten Sockelleiste elast.Dichtstoff Acrylatdispersion PE geschlossenzellig**
STLB-Bau 2025-04 034
Anschlussfuge abdichten zwischen Sockelleiste aus Holz, und Gipsplatten, innen, mit elastischem Dichtstoff Typ F DIN EN 15651-1, Basis Acrylatdispersion, farbig, Verhältnis Fugenbreite zu Dichtstofftiefe 1:1, einschl. chemischer Vorreinigung, einschl. systemgebundenem Primer und Hinterfüllmaterial, PE, nicht wassersaugend/geschlossenzellig, Ausführung gemäß Einzelbeschreibung,
Einzelbeschreibungs-Nr 'Farbton nach Bemusterung'
Menge: 35,000 m
Leistungsbereichkatalog: 034

**3.2.130 Anschlussfuge abdichten Wand elast.Dichtstoff Acrylatdispersion PE geschlossenzellig**
STLB-Bau 2025-04 034
Anschlussfuge abdichten zwischen Wand aus Putz, Kalkzement-Normalputzmörtel (GP), geglättet, und Gipsplatten, innen, mit elastischem Dichtstoff Typ F DIN EN 15651-1, Basis Acrylatdispersion, farbig, Verhältnis Fugenbreite zu Dichtstofftiefe 1:1, einschl. chemischer Vorreinigung, einschl. systemgebundenem Primer und Hinterfüllmaterial, PE, nicht wassersaugend/geschlossenzellig, Ausführung gemäß Einzelbeschreibung,
Einzelbeschreibungs-Nr 'Farbton nach Bemusterung'
Menge: 150,000 m
Leistungsbereichkatalog: 034

**3.2.140 Anschlussfuge abdichten Zarge elast.Dichtstoff Acrylatdispersion PE geschlossenzellig**
STLB-Bau 2025-04 034
Anschlussfuge abdichten zwischen Zarge aus Holz, Oberfläche glatt, und Gipsplatten, innen, mit elastischem Dichtstoff Typ F DIN EN 15651-1, Basis Acrylatdispersion, farbig, Verhältnis Fugenbreite zu Dichtstofftiefe 1:1, einschl. chemischer Vorreinigung, einschl. systemgebundenem Primer und Hinterfüllmaterial, PE, nicht wassersaugend/geschlossenzellig, Ausführung gemäß Einzelbeschreibung,
Einzelbeschreibungs-Nr 'Farbton nach Bemusterung; Fenster- und Türzarge in neuer GK-Wand'
Menge: 80,000 m
Leistungsbereichkatalog: 034

### Bereich 4 Dokumentation

#### Abschnitt 4.1 Dokumentation

**4.1.10 Dokumentation**
*** Pauschalposition
Dokumentation nach DRL

Dokumentation unter Zugrundelegung der allgemeinen Anhangs „Kennzeichnungs-, Strukturierungs- und CAD- Vorgaben“ und des gewerkespezifischen Anhangs „Inhalt und Umfang der Dokumentationsunterlagen - Kostengruppe 300ff allgemein“ bzw. des gewerkespezifischen Anhangs „Technische Bauteile Gebäude für wartungs- und instandhaltungsrelevante technische Anlagen- und Bauteile der Hochbaugewerke“.

Die Anforderungen an die vom AN zu erstellende Dokumentation zu Art und Umfang der Kennzeichnung, zur Anwendung des AKS sowie zu CAD-  Vorgaben werden nach Auftragserteilung entsprechend der Kapitel 1, 2 und 3 und den zugehörigen Anhängen und Formatvorlagen in Kapitel 6 der Dokumentationsrichtlinie 02/2008 *1) des BBR konkretisiert.

Die vollständige Dokumentationsrichtlinie kann im Internet unter „www.bbr.bund.de“ im Menü unter Service / Baufachliche Regelungen / Dokumentationsrichtlinie des BBR / DRL 02/2008 eingesehen und als PDF-Datei heruntergeladen werden.

Umfang und Format:

Sämtliche Zeichnungen und Unterlagen sind in Papierform farbig 3-fach sowie 3-fach als PDF-Datei (auf CD bzw. USB-Stick)  zu übergeben. Unterlagen, die vom AN selbst erstellt wurden, sind zusätzlich in einem Austauschformat (z. B. dwg/dxf, xlsx, docx) zu übergeben.

Der Dokumentationsschein ist zu verwenden.

Die Dokumentation ist parallel zur Ausführung der Bauleistung zu erstellen und fortzuschreiben.

Bis spätestens 30 Tage vor (Teil-) Abnahme der Bauleistung ist die Bestandsdokumentation komplett vom Auftragnehmer an den Auftraggeber zur Prüfung zu übergeben. Ggf. sind die Unterlagen gemäß Prüfanmerkungen zu überarbeiten und erneut zur Prüfung vorzulegen.

Die Unterlagen zur Abnahme gemäß den gewerkespezifischen Anhängen Hochbau sind spätestens am Tag der Abnahme zu übergeben.

Für fertiggestellte Bauteile/-bereiche, die in Nutzung/ Betrieb genommen werden können, hat der Auftragnehmer 10 Tage nach Aufforderung durch den Auftraggeber diesen Teil der Dokumentation zu übergeben.

Hinweis:
Diese Position beinhaltet auch Grund- und Nebenleistungen nach der VOB/ Teil C, die bei der Bildung des EP entsprechend zu berücksichtigen sind.

*1) Es ist die jeweils aktuell gültige Version der DRL anzuwenden.
Menge: 1,000 psch

### Bereich 5 Stundenlohnarbeiten

#### Abschnitt 5.1 Stundenlohnarbeiten

**5.1.10 Facharbeiter/-in sämtliche Kosten/Zuschläge**
STLB-Bau 2023-10 091
Stundenlohnarbeiten durch Facharbeiter/-in
der Verrechnungssatz für die jeweilige Arbeitskraft umfasst sämtliche Aufwendungen wie Lohn- und Gehaltskosten, Lohn- und Gehaltsnebenkosten, Zuschläge, lohngebundene und lohnabhängige Kosten, sonstige Sozialkosten, Gemeinkosten, Wagnis und Gewinn.
Menge: 10,000 h
Leistungsbereichkatalog: 091
DIN276_18: 399

**5.1.20 Bauhelfer/-in sämtliche Kosten/Zuschläge**
STLB-Bau 2023-10 091
Stundenlohnarbeiten durch Bauhelfer/-in
der Verrechnungssatz für die jeweilige Arbeitskraft umfasst sämtliche Aufwendungen wie Lohn- und Gehaltskosten, Lohn- und Gehaltsnebenkosten, Zuschläge, lohngebundene und lohnabhängige Kosten, sonstige Sozialkosten, Gemeinkosten, Wagnis und Gewinn.
Menge: 5,000 h
Leistungsbereichkatalog: 091
DIN276_18: 399
